# Objekt: Hainstraße 1 - 5 in 03042 Cottbus
Angebotsaufforderung (GAEB 90, DA83)
Projektbezeichnung: Objekt:  Hainstraße 1 - 5 in 03042 Cottbus
Projektbezeichnung: Erneuerung der TWK-, TWW- und TWZ-Kellerverteilungsleitungen
Projektbezeichnung: + Strangventile, Anschluss an Warmwasserbereitung
Währung: EUR
Auftraggeber: Gebäudewirtschaft Cottbus GmbH Werbener Str. 3 03046 Cottb

## Zusätzlicher Text
Technische Erläuterungen

TW-, TWW- und TWZ-Kellerverteilungsleitungen

1. Allgemeines

Für das Objekt Heinstraße 1 - 5 in Cottbus ist der Austausch der
vorhandenen Trinkwasserverteilungsleitungen im Kellergeschoss bis zu den
Strangfußpunkten einschließlich Strangabsperr- und Zirkulationsventilen
geplant.
Bei dem Objekt handelt es sich um ein 5 -geschossiges Wohnhaus mit 50
Wohneinheiten. Die Arbeiten erfolgen unter bewohnten Bedingungen.

Als Arbeitsunterlagen dienten:

- Abstimmungen mit dem Bauherrn
- Vorortbegehungen
- Erstellen eigener Grundrisse im Maßstab 1:100
- Brandenburgische Bauordnung
- DIN 4109 Schallschutz im Hochbau
- DIN 4102 Brandverhalten von Baustoffen und Bauteilen
- Musterleitungsanlagenrichtlinie
- EnEV  Energieeinsparverordnung
- DIN 1988 Technische Regeln für Trinkwasserinstallationen

Alle einschlägigen DIN-Vorschriften, alle technischen Richtlinien sowie
Arbeitsblätter, Richtlinien und Auflagen des TÜV, VDI- und
VDE-Richtlinien und sonstiger Fachverbände sowie
Unfallverhütungsvorschriften

2. Trinkwasserinstallation

Die Trinkwassereinspeisung für das gesamte Objekt befindet sich an der
Stirnseite des Eingangs Nr. 1.
Die Fernwärmekompaktstation (FwkSt) sowie die dazugehörigen
Warmwasserbereitung ist im HA-Raum des Eingangs Nr. 2 untergebracht. Die
Warmwasserbereitung erfolgt mittels Speicherladesystem über die FwkSt
und den separat angeordneten 500 Ltr- Speicher.

Die vorhandenen Trinkwasserverteilungsleitungen aus Kunststoff im
Kellergeschoss sind durch neue Rohrleitungen aus Edelstahl zu ersetzen. Da die Arbeiten unter bewohnten
Bedingungen erfolgen, ist der Bauablauf
so zu gestalten, dass die Versorgungsunterbrechungen so gering wie
möglich gehalten werden. Hierfür ist ein Parallelaufbau der
Verteilungsleitungen und ein strangweiser Umschluss nach Fertigstellung
der Verteilungsleitungen vorgesehen.

Bei der Erneuerung werden auch die Strangabsperr- und die
Zirkulationsventil ausgetauscht. Die Ventile sind mit Gewindeanschlüsse
einzubauen. Entsprechende Übergangsverschraubungen einerseits mit
Pressanschluss für Edelstahlrohr sowie anderseits mit Übergang auf das
vorhandene Kunststoff-Rohr sind für die Montage und Anschluss der
Strangabsperr- und Zirkulationsventile zu verwenden. Die Absperrungen
der Stränge (Kaltwasser, Warmwasser) sind mit Entleerung geplant. In den
Zirkulationssträngen kommen thermostatische Regulierventile mit
Thermometer und Entleerung zum Einsatz. Ausnahme bildet dabei der
hydraulisch ungünstigste Strang, diese erhält nur eine Absperrarmatur
mit Entleerung.
Sämtliche Absperrarmaturen sind als Schrägsitzventile mit
DIN-DVGW-Zulassung aus Rotguss vorgesehen. Die Strangarmaturen sind
jeweils im frei zugänglichen Kellerbereich anzuordnen.

Die Bestimmungen über Schallschutz im Hochbau sind zu beachten und
einzuhalten. Die Rohrleitungen sind mit Schellen und Befestigungen mit
schalldämmender Einlage zu haltern. Die warmgehenden Leitungen sind mit
Doppelpendeln bzw. Gleitschellen und die kaltgehenden Rohrleitungen mit
Einfachpendeln abzuhängen bzw. zu befestigen. Für die Befestigung sind
grundsätzlich Metalldübel zu verwenden.

Vor Übergabe der Anlage werden die Rohrleitungen abgedrückt, gespült und
ggf. desinfiziert. Hinsichtlich der TW-Qualität sind Proben zu nehmen
und über ein Hygieneprotokoll durch das Gesundheitsamt die
Unbedenklichkeit nachzuweisen.

Alle Versorgungsunterbrechungen sind den Mietern rechtzeitig durch
Aushang anzukündigen.

3. Dämmung

Kaltwasserrohrleitungen sind gegen Erwärmung und Schwitzwasserbildung
gemäß DIN 1988-200 zu dämmen. Warmwasserleitungen erhalten eine Dämmung
gemäß EnEV 2014.
Als Material für die Dämmung sind alukaschierte Steinwollerohrschalen zu
verwenden. Längs- und Rundstöße sind mit Alu-Klebeband diffusionsdicht
zu verschließen. Die Rohrschalen sind zusätzlich mit Alu-Grobkorn-Folie
zu ummanteln.

4. Nebenleistungen

Alle vorhandenen bzw. durch Demontage entstehenden funktionslosen
Wanddurchbrüche sind mit Beton in voller Wandstärke zu verschließen.
Schutzrohre sind vorher zu entfernen.

Alle für die Leitungsverlegung erforderlichen Wanddurchbrüche sind durch
den Auftragnehmer selbst herzustellen und nach Leitungsverlegung auch
wieder zu verschließen. Durchführungen durch Brandwände (Trennwände
zwischen Eingängen, Technikraumwände, Blocktrennwände) sind
brandschutzgerecht gemäß Prüfzeugnis und Leitungsanlagenrichtlinie zu
verschließen und nachzuweisen.

Bei Vorhandensein von Wandspiegeln und derzeit funktionslosen
Kernbohrungen sind diese vorrangig zu nutzen.

Nach Fertigstellung der Installationsarbeiten bzw. nach erfolgter
Dämmung der Rohrleitungen werden diese im sichtbaren Bereich nach DIN
2403 farblich gekennzeichnet und mit entsprechenden
Bezeichnungsschildern markiert.

Wichtige Hinweise zur Kalkulation und Bausführung !!

Die Mieter sind durch entsprechende Informationen über die
Einschränkungen / Nutzungsunterbrechungen sowie notwendigen
Baufreiheiten durch den AN schriftlich mittels Aushang oder Mieterinfo
in Kenntnis zu setzen.

Provisorien für den jeweiligen Umschluss auf die Bestandsanlage sind mit
einzukalkulieren.

Es erfolgt keine VOB Abnahme der Gesamtleistung bevor nicht die
Revisionsunterlagen durch die Bauüberwachung und den AG freigegeben
sind.

## Trinkwasser-Verteilungsleitungen
Datum: 10.12.25

### 1 PWC-, PWW- und PWWC-Kellerverteilungsleitungen

*Hinweis*
Rohrschellen, Spannverbinder, Passstücke und
Verschnitt, sowie Befestigungs- und Kleinmaterial sind
soweit diese nicht gesondert im LV aufgeführt sind in
die Einheitspreise einzukalkulieren.

#### 1.1 Demontagearbeiten

**1.1.1 Entnahme und Auswertung von Trinkwasserproben vor Beginn der Demontagearbeiten**
Wasseranalyse erstellen, zur Bestimmung der
Wasserqualität nach Trinkwasserverordnung, durch
akkreditiertes Prüflabor, einschl. Probenahme - und
behälter, Untersuchung auf Koloniezahl bei 22°C und
36°C, coliforme Keime, Enterokokken, Escherichia coli
Probeentnahmestellen:
1x am Gebäudeeintritt TWK

Einschl. Kosten für An- und Abfahrt, Auswertung und
Bescheide.
Menge: 1,000 St

*Hinweis*
In die nachstehenden Positionen sind folgende
Leistungen einzukalkulieren:
- Demontieren
- Trennen und Sortieren
- Transport und Zwischenlagerung auf der Baustelle
- Bereitstellung von Containern zur Abfalllagerung
getrennt nach
  Abfallmaterial
- Auf- und Abladen
- Abtransport des Abfalls zur Kippe bzw. zur Verwertung
Der bei den Demontagen anfallende Bauschutt sowie
eventuell anfallender Hausmüll sind getrennt zu
entsorgen.
Die Demontage aller Anlagenteile versteht sich als
Komplettleistung und beinhaltet auch das Entfernen und
Entsorgen aller zur Gesamtanlage gehörenden Teile z.B.:
- Rohrhalterungen und Profilstahlkonstruktionen aller
Art
- Dübel und sonstige Befestigungsmaterialien

**1.1.2 Entleeren der TW-Anlage, abschnittsweise**
Entleeren der bestehenden TW-Anlage für die
Durchführung von Umschlussarbeiten, abschnittsweise

- Strangleitungen-
Menge: 30,000 St

**1.1.3 Entleeren der TW-Anlage,**
Entleeren der bestehenden Anlage für die Durchführung
der Demontage

- Verteilungsleitungen ca. 60 m -
Menge: 3,000 St

**1.1.4 Entleeren der Warmwasserspeichers (500l) für die Durchführung der Demontage**
Entleeren der Warmwasserspeichers (500l) für die
Durchführung der Demontage
sowie Sichern der Speichertemperaturfühler für
Wiedereinbau in Neuanlage
Menge: 2,000 St

**1.1.5 Demontieren von Rohrleitungen, aus Kunststoff, bis DN 65**
Demontieren von Rohrleitungen einschl. Form- und
Verbindungsstücke, eingebauter Flansch- und
Gewindearmaturen mit Zubehör sowie aller Befestigungen,
Abhängungen, Tragkonstruktionen usw., Montagehöhe über
Gelände/Fußboden bis 3,50 m,
Rohre aus Kunststoff, gedämmt, Dämmung aus
alukaschierter Steinwolle.
mit Ummantelung aus Kunststofffolie

DN 65 - 15

einschl. Transport zum Sammelplatz in der Nähe der
Baustelle und Abtransport von der Baustelle
Menge: 290,000 m

**1.1.6 Demontage von Speicherwassererwärmer 500 Liter**
Demontage von Speicherwassererwärmer 500 Liter,
einschl. Wärmedämmung, inklusive spülen und
anschließendem
Transport und Einlagerung des Speicherwassererwärmer im
Lager des AG.
Entfernung zwischen Baustelle und Lager des AG ca. 5 km
Menge: 1,000 St

**1.1.7 Demontage von Speicherwassererwärmer 300 Liter**
Demontage von Speicherwassererwärmer 300 Liter,
einschl. Wärmedämmung, inklusive spülen und
anschließendem
Transport und Einlagerung des Speicherwassererwärmer im
Lager des AG.
Entfernung zwischen Baustelle und Lager des AG ca. 5 km
Menge: 1,000 St

**1.1.8 Abfallbezeichnung: Kunststoff als PVC-Rohr,**
Entsorgung von nicht gefährlichen Abfällen. Die
Leistung beinhaltet die Aufnahme, den Transport und die
Ablagerung beim Entsorger sowie Entsorgungsanteil
einschließlich aller Nebenleistungen.
Alle Leistungen, welche aus den Annahmebedingungen des
Entsorgers resultieren, sind einzukalkulieren.

Name des Entsorgers/Transporteurs
(vom Bieter anzugeben):

___________________________________

Verwertungs- und Beseitigungsanlage
(vom Bieter anzugeben):

____________________________________

Herkunft:  Kunststoffrohre und Ummantelung Rohrdämmung
ASN (AVV)  Bezeichnung
170203  Kunststoff
Menge: 0,600 t

**1.1.9 Abfallbezeichnung: gemischte Metalle,**
Entsorgung von nicht gefährlichen Abfällen. Die
Leistung beinhaltet die Aufnahme, den Transport und die
Ablagerung beim Entsorger sowie Entsorgungsanteil
einschließlich aller Nebenleistungen.
Alle Leistungen, welche aus den Annahmebedingungen des
Entsorgers resultieren, sind einzukalkulieren.

Name des Entsorgers/Transporteurs
(vom Bieter anzugeben):

___________________________________

Verwertungs- und Beseitigungsanlage
(vom Bieter anzugeben):

____________________________________

Interne Bezeichnung: Armaturen
ASN (AVV)  Bezeichnung
170407  Gemischte Metalle
Menge: 0,300 t

**1.1.10 Abfallbezeichnung: Dämmmaterial, dass aus gefährlichen Stoffen**
Entsorgung von gefährlichen Abfällen. Die Leistung
beinhaltet die Aufnahme, den Transport und die
Ablagerung beim Entsorger sowie Entsorgungsanteil
einschließlich aller Nebenleistungen.
Alle Leistungen, welche aus den Annahmebedingungen des
Entsorgers resultieren, sind einzukalkulieren.

Name des Entsorgers/Transporteurs
(vom Bieter anzugeben):

___________________________________

Verwertungs- und Beseitigungsanlage
(vom Bieter anzugeben):

____________________________________

Interne Bezeichnung: KMF-haltiges Dämmmaterial mit
lungengängigen
  Fasern, KI < = 30, krebserzeugend Kategorie 1B
  nach CLP-VO

ASN (AVV)  Bezeichnung
170603*  Dämmmaterial, das aus gefährlichen Stoffen
besteht
  oder solche enthält
Menge: 0,600 t

**1.1.11 Abfallbezeichnung: Beton**
Entsorgung von nicht gefährlichen Abfällen Die Leistung
beinhaltet die Aufnahme, den Transport und die
Ablagerung beim Entsorger sowie Entsorgungsanteil
einschließlich aller Nebenleistungen.
Alle Leistungen, welche aus den Annahmebedingungen des
Entsorgers resultieren, sind einzukalkulieren.

Name des Entsorgers/Transporteurs
(vom Bieter anzugeben):

___________________________________

Verwertungs- und Beseitigungsanlage
(vom Bieter anzugeben):

____________________________________

Interne Bezeichnung:  Betonbohrkerne
ASN (AVV)  Bezeichnung
170101  Beton
Menge: 0,400 t

#### 1.2 HA-Raum mit WWB

*Hinweis*
Achtung:

Die Form- bzw. Übergangsstücke sind passend zum
geplanten Rohrsystem auszuwählen!!

**1.2.1 Verschraubung, Pressverbinder / AG, Rotguss TW AD 54mm / R2"**
*** Bezugsbeschreibung
Übergangsverschraubung, mit Pressverbinder und
Außengewinde, aus
Rotguss, für Rohrleitung aus nichtrostendem Stahl,
Werkstoff-Nr 1.4521, für Trinkwasser DIN 1988-200, als
Pressverbindung mit DVGW-Registrierung, mit
Verpresstkennzeichnung und Prüfsicherheit,
Außendurchmesser 54 mm, Gewindeanschluss R 2".

angeboten wird, Hersteller / Typ :
'
..................................................'
vom Bieter einzutragen
Menge: 10,000 St

**1.2.2 Verschraubung, Pressverbinder / AG, Rotguss TW AD 42mm / R 1 1/2"**
*** wie Position 1.2.1
Außendurchmesser 42 mm, Gewindeanschluss R 1 1/2".
Menge: 12,000 St

**1.2.3 Verschraubung, Pressverbinder / AG, Rotguss TW AD 28mm R 1 "**
*** wie Position 1.2.1
Außendurchmesser 28 mm, Gewindeanschluss R 1".
Menge: 32,000 St

**1.2.4 Verschraubung, Pressverbinder / IG, Rotguss TW AD 42mm / R 1 1/2"**
*** wie Position 1.2.1
Außendurchmesser 42 mm, Gewindeanschluss R 1 1/2", IG
Menge: 2,000 St

**1.2.5 Verschraubung, Pressverbinder / IG, Rotguss TW AD 28mm R 1"**
*** wie Position 1.2.1
Außendurchmesser 28 mm, Gewindeanschluss R 1", IG
Menge: 4,000 St

**1.2.6 Verschraubung Einsteckende AG Rotguss TW AD 35mm R1 1/4"**
Übergangsverschraubung, mit Einsteckende und
Außengewinde, aus Rotguss, für Rohrleitung aus
nichtrostendem Stahl, Werkstoff-Nr 1.4521, für
Trinkwasser DIN 1988-200, als Pressverbindung mit
DVGW-Registrierung, mit Verpresstkennzeichnung und
Prüfsicherheit,
Außendurchmesser 35 mm, Gewindeanschluss R 1 1/4.

angeboten wird, Hersteller / Typ :
'
..................................................'
vom Bieter einzutragen
Menge: 2,000 St

**1.2.7 Schrägsitzventil Nennweite: DN 50**
Schrägsitzventil Nennweite: DN 50
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ :
'
..................................................'
vom Bieter einzutragen
Menge: 3,000 St

**1.2.8 Schrägsitzventil, Nennweite: DN 40**
*** wie Position 1.2.1
Menge: 2,000 St

**1.2.9 Schrägsitzventil, Nennweite: DN 25**
*** wie Position 1.2.1
Menge: 3,000 St

**1.2.10 Schrägsitzventil mit Rückflussverhinderer, Nennweite: DN 50**
*** Bezugsbeschreibung
Schrägsitzventil mit Rückflussverhinderer, Nennweite:
DN 50
Gehäuse aus Rotguss mit Innengewinde, mit zwei
Prüfstopfen und Entleerungsventil 1/4",
Verwendung: Trinkwasser und Heizungswasser,
Trinkwasserschutz nach DIN EN 1717,
Flüssigkeitskategorie 2,
Betriebsdruck max.:  16 bar,
Betriebstemperatur max.:  90 °C,
Zulassungen / Prüfungen nach Baumuster: DIN-DVGW,
Schallschutz: DIN EN ISO 3822 Armaturenklasse I bis DN
32,
Durchfluss: DIN EN 1213 Volumenstrom-Klasse Vb,
medienberührte Materialien gemäß Leitlinie des
Umweltbundesamtes, Trinkwasserverordnung,
Elastomer-Leitlinie, DVGW Arbeitsblatt W270,
Handrad grün, aus glasfaserverstärktem Kunststoff, mit
Kennzeichnung der Bedienungsrichtung, mit
verschiedenfarbigen Kennzeichnungsschildern

angeboten wird, Hersteller / Typ :
'
..................................................'
vom Bieter einzutragen
Menge: 1,000 St

**1.2.11 Schrägsitzventil mit Rückflussverhinderer, Nennweite: DN 25**
*** wie Position 1.2.10
Menge: 1,000 St

**1.2.12 Entleerungsventilverlängerung RG1/4"**
Entleerungsventilverlängerung RG1/4"
Entleerungsventil-Verlängerung, mit Dichtung, Rotguss,
Anschluss G 1/4'
zur Verlängerung des Entleerungsventils bei der
Benutzung von Dämmschalen
Menge: 6,000 St

**1.2.13 Probenahmeventil aus Rotguss,**
Probenahmeventil aus Rotguss, zur Probenahme von
Trinkwasser zur Bestimmung mikrobiologischer und
chemischer Parameter nach TrinkwVO in Kalt - und
Warmwasserinstallationssystemen, bestehend aus Rotguss
im mediumberührten Bereich, absperrbar mittels
beiliegendem Inbusschlüssel SW 5, Rotguss-Ventilkörper
360° drehbar, mit abflammbarem und drehbarem
Edelstahl-Auslaufbogen, DN 8 (G 1/4) für Ventile und
Verschraubungen von DN 15 bis DN 50 (bei
Flanscharmaturen von DN 15 bis DN 25)
DN 10

angeboten wird, Hersteller / Typ :
'
..................................................'
vom Bieter einzutragen
Menge: 3,000 St

**1.2.14 Dämmschale für Schrägsitzventil DN50**
Dämmschale für Schrägsitzventil DN50
Dämmschale aus expandiertem Polypropylen (EPP),
schadstofffrei und recyclefähig,
Wärmeleitfähigkeit 0,035 W/mk,
Einsatztemperatur bis 110 °C,
Zulassungen/Prüfungen nach:· Baustoffklasse nach DIN
4102 B 2,
Erfüllt die Anforderungen der EnEV 2016
Schalldämmung nach DIN 4109

angeboten wird, Hersteller / Typ :
'
..................................................'
vom Bieter einzutragen
Menge: 4,000 St

**1.2.15 Dämmschale für Schrägsitzventil DN40**
*** wie Position 1.2.10
Menge: 2,000 St

**1.2.16 Dämmschale für Schrägsitzventil DN25**
*** wie Position 1.2.10
Menge: 4,000 St

**1.2.17 Entlleerungsventil DN 15**
Entleerungsventil, Gehäuse Rotguss, Oberteil Messing,
mit Eignungsnachweis gem. DIN 1988, Eingang
Innengewinde, Ausgang Schlauchverschraubung mit Kappe
und Kette, EPDM-Sitzdichtung, totraumfrei, nach
DVGW-Bestimmungen, Kunststoffteile mit KTW- und W
270-Zulassung, nach UBA-Bewertungsgrundlage, gem. DIN
EN 1213, Druckstufe PN 16, max. Betriebstemperatur 110
°C
Menge: 3,000 St

**1.2.18 Anschluss herstellen von Rohrleitung aus**
Anschluss herstellen von Rohrleitung aus Edelstahl DN
40 an Außengewinde DN 40
 - TW / TWW-Anschluss Speicher -
Menge: 2,000 St

**1.2.19 Anschluss herstellen von Rohrleitung aus**
Anschluss herstellen von Rohrleitung aus Edelstahl DN
25 an Außengewinde DN 25
- TWZ-Anschluss Speicher -
Menge: 1,000 St

**1.2.20 Anschluss herstellen von Rohrleitung aus**
Anschluss herstellen von Rohrleitung aus Edelstahl DN
40 an Außengewinde DN 40
- Speicherladeanschluss -
Menge: 2,000 St

*Hinweis*
Hinweis:

Der Einbau der nachfolgenden Positionen erfolgen erst
nach Freigabe durch den Bauherrn bzw. Bauleitung!

**1.2.21 Trinkwarmwasser-Zirkulationspumpe (Nassläufer-Ausführung)**
Wartungsfreie Trinkwarmwasser-Zirkulationspumpe
(Nassläufer-Ausführung) mit Verschraubungsanschluss,
blockierstromfester Synchronmotor nach ECMTechnologie
und integrierter elektronischer Leistungsregelung zur
stufenlosen Differenzdruckregelung. Mit höchsten
Wirkungsgraden und hohem Anlaufmoment, einschließlich
automatischer Deblockierfunktion. Einsetzbar für alle
Trinkwarmwasseranlagen (+2 bis +70 °C).
Serienmäßg mit:
- Vorwählbare Regelungsarten zur optimalen
Lastanpassung manueller
  Betriebsmodus ?p-c (Differenzdruck konstant),
- Temperaturgesteuerter Betriebsmodus
- Erkennung der thermischen Desinfektion des
Trinkwarmwasserspeichers
- Integrierter Motorschutz
- Betriebs- und Störanzeige (mit Fehlercodes)
- Anzeige des aktuellen Verbrauchs in Watt und der
kumulierten
  Kilowattstunden, oder
- Anzeige des aktuellen Durchflusses und der Temperatur
- Reset Funktion zum Rücksetzen des Stromzählers oder
der Einstellungen
  auf die Werkseinstellungen
- ?Hold? Funktion (Tastensperre) zur Sperrung der
Einstellungen
- Minimalverbrauch nur 3 W
- Automatische Deblockierfunktion
- Wärmedämmschale serienmäßg
Betriebsdaten
Fördermedium:  Wasser
Förderstrom :  641 l/h
Förderhöhe :  2,02 m
Maximaler Betriebsdruck PN: 10 bar
Max. zul. Wassergesamthärte:  3,57 mmol/l (20 °dH)
Motordaten
Störaussendung:  EN 61000-6-3
Störfestigkeit:  EN 61000-6-2
Netzanschluss:  1~230 V, 50/60 Hz
Leistungsaufnahme P1 max:  25.0 W
Drehzahl max. nmax:  3500 rpm
Nennstrom IN:  0.26 A
Schutzart Motor:  IPX4D
Kabelverschraubung:  1 x PG11
Werkstoffe
Pumpengehäuse:  1.4409
Laufrad:  PPE-GF30
Welle:  1.4122
Lager:  Kohle, kunstharzimpräniert
Einbaumaß
Saugseitiger RohranschlußDNs:  G 1¼
Druckseitiger RohranschlußDNd: G 1¼
Bauläge l0:  150 mm
Fabrikat:  Wilo
Produktbezeichnung:  Stratos PICO-Z 20/1-4

oder gleichtwertig, Hersteller / Typ :
'
..................................................'
vom Bieter einzutragen
Menge: 1,000 St

**1.2.22 Reflex Refix DT 60, Membran-Druckausdehnungsgefäß, grün, 10/4 bar**
Reflex Refix DT 60, Membran-Druckausdehnungsgefäß,
grün, 10/4 bar
Refix DTDurchströmtes Membran-Druckausdehnungsgefäß für
Trinkwassererwärmungs-, Wasserversorgungs- und
Druckerhöhungsanlagen. Mit Membran nach
Elastomerleitlinie und W 270. Außen- und
Innenbeschichtung nach KTW-A. Geeignet ausschließlich
für Kaltwasseranlagen. Bis Rp 1 1/4" inkl. Flowjet
Durchströmungsarmatur, ab DN50 inkl.
Duo-Flanschanschlussstück mit
Durchströmungseinrichtung. Gefässe sind gebaut nach DIN
EN 13831 und VDI 4708 bzw. AD 2000. Zulassung gemäß
Richtlinie für Druckgeräte 2014/68/EU.Flowjet inkl.
Absperrung und Entleerung oder
Duo-Anschlussaustauschbare Vollmembran nach DIN EN
13831, DIN 4807 T5, KTW-C und W270, gebaut und geprüft
nach DIN 4807 T5, DIN DVGW Reg.-Nr. NW-0411AT2534außen
und innen nach KTW-A beschichtet, langlebige
Epoxidharzbeschichtungab PN10 und 600 Liter mit
Membranbruchmelder-Muffeab PN16 mit
Membranbruchmelder-MuffeManometer und Vordruckventil
durch Metallbügel geschütztausschließlich für den
Einsatz in Kaltwasserleitungen (bitte die Montage- und
Bedienungsanleitung berücksichtigen)
Typ: DT 60
Farbe: grün
Nennvolumen: 60 l
Max. Nutzvolumen: 45 l
Max. zul. Systemtemperatur: 70 °C
Max. zul. Betriebstemperatur: 70 °C
Max. zul. Betriebsüberdruck: 10 bar
Gasvordruck werksseitig: 4 bar
Anzahl Anschlüsse: 2 St.
Anschluss : Rp 1 1/4"
Durchmesser: 409 mm
Höhe: 766 mm
Höhe Wasseranschluss: 80 mm
Kippmaß ca.: 1576 mm
Gewicht: 15 kg

oder gleichtwertig, Hersteller / Typ :
'
..................................................'
vom Bieter einzutragen
Menge: 1,000 St

**1.2.23 SYR Membran-Sicherheitsventil 2115**
SYR Membran-Sicherheitsventil DN 25, 10bar
Membran-Sicherheitsventil 2115, für den Anschluß von
geschlossenen Trinkwassererwärmern nach DIN 1988 und
für Anlagen nach AD-Merkblatt A2. Gehäuse aus
Preßmessing, Kappe aus glasfaserverstärktem Kunststoff
(DN15-DN32) bzw. Gehäuse aus Rotguß, Kappe aus
Gußmessing (DN40 und DN50). Bauteilprüfung:
TÜV-SV-10-545.
Standardeinstellungen 6, 8 und 10 bar, DN 25, 10 bar
Max. Betriebstemp.: 110 C

oder gleichtwertig, Hersteller / Typ :
'
..................................................'
vom Bieter einzutragen
Menge: 1,000 St

**1.2.24 COSMO Puffer-/Ladespeicher CPL 500**
COSMO Puffer-/Ladespeicher CPL 500
Edelstahl-Puffer-/Ladespeicher stehend, zylindrisch,
Anschlüsse 180 Grad zum Flansch, aus rostfreiem Chrom-
Nickel-Molybdän-Edelstahl 1.4571 nach DIN 4753 Teil 8,
Pufferladespeicher (Warmwasser)werkseitig aufgeschäumt,
100-prozentige FPU-Hartschaumwärmedämmung, Kunststoff-
Isoliermantel mit Reißverschluss, Anschlussflansch mit
EPDM-Dichtung, mit zwei eingedichteten Tauchhülsen für
Brauchwassertemperaturfühler ohne
Brauchwasserthermostat,
mit Thermometer, verstellbare Füße,
kombinierbar mit CPL-Modulen
Nenninhalt: 480 l
Betriebsüberdruck Brauchwasser: max. 10 bar
Betriebstemperatur: max. 90 Grad
Speicherdurchmesser mit Isolierung: 770 mm
Speicherhöhe mit Isolierung/Füßen/Rohrstutzen: 1750 mm
Kippmaß des Speichers: 1912 mm
Kaltwasser: DN 32 Außengewinde
Warmwasserladung: DN 32 Außengewinde
Warmwasserentnahme: DN 32 Außengewinde
Zirkulation: DN 32 Außengewinde
Entleerung: DN 25
Reinigungsflanschdurchmesser: 91 mm innen/ 146 mm außen
Farbe: weiss
Fabrikat: COSMO
Modell: CPL
Artikel-Nr.: CCCPL500

oder gleichtwertig, Hersteller / Typ :
'
..................................................'
vom Bieter einzutragen
Menge: 1,000 St

*Hinweis*
Hinweis:

Die Ausführung der nachfolgenden Position (Einbau
sichergestellter Speichertemperaturfühler) darf erst
nach Freigabe durch den Bauherren bzw. die Bauleitung
ausgeführt werden.

**1.2.25 Einbau sichergestellter Speichertemperaturfühler in neuen Speicher**
Einbau sichergestellter Speichertemperaturfühler in
neuen Speicher

Bei der Verpreisung dieser Position ist mit erhöhtem
reglungstechnischen Aufwand zu kalkulieren.
Bei dieser Position sind alle Bauteile und
Arbeitsleistungen zu berücksichtigen die notwendig sind
um
die Regelung der Anlage in eine betriebsfertigen
zustand zu versetzten.

Sollte der AN selber nicht in der Lage sein diese
Position so zu leisten das
eine Betriebsfertige Regelung entsteht ist an dieser
Position die Leistung
eines Subunternehmers mit einzukalkulieren.
Menge: 1,000 St

#### 1.3 PWC-Hausanschluss (kalt)

**Ausführungsbeschreibung 0001 Ausführungsbeschreibung**
Klemmfittings für Rohre aus PE-hart und -weich und PP,
Körper aus schwarzem Polypropylen, Überwurfmuttern aus
grauem Polypropylen (aus schwarzem PP bei Maß 16 mm).
Dichtungen aus NBR (Nitril-Kauschuk), Klemmringe aus
weißem Polyacetal, Betriebsdruck: PN 16 bei 20°C
(Wasser), DVGW-geprüft.

**1.3.1 Bogen aller Winkelgrade, 63 mm**
*** gemäß Ausführungsbeschreibung Bogen aller Winkelgrade, 63 mm
Form- und Verbindungsstück zu PE-Druckrohrleitungen
als Klemmfitting mit DIN/DVGW-Zulassung,
als Bogen aller Winkelgrade
Dimension: 63 x 63 mm
Menge: 4,000 St

**1.3.2 Klemmfittings für PE-Rohre als Anschlussverschraubung, d63 x 2 1/2"**
*** gemäß Ausführungsbeschreibung Klemmfittings für PE-Rohre als Anschlussverschraubung,
Klemmfittings für PE-Rohre als Anschlussverschraubung,
d63 x 2 1/2"
mit Außengewinde
Menge: 1,000 St

**1.3.3 Übergangsverschraubung, Außendurchmesser 76 mm, Gewindeanschluss R 2 1/2".**
Übergangsverschraubung, mit Pressverbinder und
Außengewinde, aus
Rotguss, für Rohrleitung aus nichtrostendem Stahl,
Werkstoff-Nr 1.4521, für Trinkwasser DIN 1988-200, als
Pressverbindung mit DVGW-Registrierung, mit
Verpresstkennzeichnung und Prüfsicherheit,
Außendurchmesser 76 mm, Gewindeanschluss R 2 1/2".

angeboten wird, Hersteller / Typ :
'
..................................................'
vom Bieter einzutragen
Menge: 1,000 St

**1.3.4 Reduzierstück Rotguss TW AD 76,1mm x 54mm**
Reduzierstück, aus Rotguss, für Rohrleitung aus
nichtrostendem Stahl, Werkstoff-Nr 1.4521, für
Trinkwasser DIN 1988-200, als Pressverbindung mit
DVGW-Registrierung, mit Verpresstkennzeichnung und
Prüfsicherheit, Außendurchmesser 76,1 mm, 2.
Durchmesser 54 mm.

angeboten wird, Hersteller / Typ :
'
..................................................'
vom Bieter einzutragen
Menge: 2,000 St

**1.3.5 JUDO Rückspül-Schutzfilter JRSF**
*** Grundposition ZZ 001.0
JUDO Rückspül-Schutzfilter JRSF 2"
nach DIN EN 13443-1 und DIN 19628; mit
DIN-DVGW-Prüfzeichen;
für Wasser bis 30 °C.
Zur Filtration von feinkörnigen und festen
Verunreinigungen im Wasser, die als Belüftungselemente
Korrosionen in wasserführenden Rohrleitungen auslösen
und zu Funktionsstörungen an Kontroll- und Regelorganen
führen können.

Ausführung: Gehäuse aus hochwertigem Grauguss PN 10,
Gewindeanschluss nach DIN EN 10226-1, innen und außen
sandgestrahlt und korrosionsbeständig mit Kunststoff
beschichtet, Schaugläser beiderseits, zwei
Filterkammern mit je einem Dauerfiltereinsatz, Filter-
und Stützgewebe aus Edelstahl, Mehrwegeventil mit
Handrad zum Einstellen der Betriebs- und
Rückspülstellungen, Rückspülen mit filtriertem Wasser
ohne Unterbrechung der Wasserversorgung, Spülventil.

Technische Daten:
Rohranschluss  2 Zoll
Nenndurchfluss* bei  p 0,2 (0,5) bar 15 (22) m³/h
Betriebsdruck max.  10 bar
Betriebstemperatur max.  30 °C
Spülventil  1 Zoll
Einbaulänge  233 mm
Maschenweite  0,1 mm
Modell  JRSF 2"
Bestellnummer  8101013
* für Trinkwasser bei sauberem Filter

oder gleichtwertig, Hersteller / Typ :
'
..................................................'
vom Bieter einzutragen

einschl. Pressverschraubungen für Edelstahlrohr
Menge: 1,000 St

**1.3.6 Umsetzen des vorhandenen Wasserfillter (Hersteller/Typ: JUDO)**
*** Wahlposition ZZ 001.1
Umsetzen des vorhandenen Wasserfillter (Hersteller/Typ:
JUDO)
einschl. aller erforderlichen Arbeiten
Menge: 1,000 St

**1.3.7 Edelstahlrohr DN 65**
Rohrleitungen für Kalt- und Warmwasser in
Trinkwasserinstallationen
vorrangig nach DIN 1988,
aus hochlegiertem austenitischem nichtrostendem
Cr-Ni-Mo Stahl gemäß
DVGW AB GW541, mit handelsüblichen Biegegeräten bis 28
mm biegbar,
Werkstoff-Nr. 1.4521, nach DIN EN 10088,
PRE-Wert: 24 (Molybdänanteil min.2,2%),
Verbindung mit Press-Verbinder aus Rotguss,
mit SC-Contur und DVGW zertifizierter Prüfsicherheit
bei unverpresstem
Verbinder über den gesamten Prüfbereich
von 22 mbar bis 3 bar trocken
sowie von 1 bis 6,5 bar nass,
EPDM-Dichtelement,
unlösbar,
Rohr und Verbinder im Systemverbund inklusive
Systemzulassung,
DVGW-Reg.-Nr DW-8501AP3032
einschl. Rohrbefestigungen körper- bzw.
luftschallgedämpft

Edelstahlrohr DN 65
Außendurchmesser 76,1 mm, Wanddicke 2,0 mm

angeboten wird, Hersteller / Typ :
'
..................................................'
vom Bieter einzutragen
Menge: 5,000 m

**1.3.8 Bogen DN 65**
nichtrostendem Stahl, Werkstoff-Nr 1.4521 aller
Winkelgrade, für Rohrleitung aus
Werkstoff-Nr 1.4521, für Trinkwasser kalt DIN 1988-200,
als Pressverbindung mit DVGW-Registrierung, mit
Verpresstkennzeichnung und Prüfsicherheit,
Außendurchmesser 76,1 mm

angeboten wird, Hersteller / Typ :
'
..................................................'
vom Bieter einzutragen
Menge: 4,000 St

**1.3.9 Schrägsitzventil Nennweite: DN 65**
Schrägsitzventil Nennweite: DN 65
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,
angeboten wird, Hersteller / Typ :
'
..................................................'
vom Bieter einzutragen
Menge: 1,000 St

**1.3.10 Schrägsitzventil Nennweite: DN 50**
Schrägsitzventil Nennweite: DN 50
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,
angeboten wird, Hersteller / Typ :
'
..................................................'
vom Bieter einzutragen
Menge: 1,000 St

**1.3.11 Schrägsitzventil mit Rückflussverhinderer, Nennweite: DN 50**
Schrägsitzventil mit Rückflussverhinderer, Nennweite:
DN 50
Gehäuse aus Rotguss mit Innengewinde, mit zwei
Prüfstopfen und Entleerungsventil 1/4",
Verwendung: Trinkwasser und Heizungswasser,
Trinkwasserschutz nach DIN EN 1717,
Flüssigkeitskategorie 2,
Betriebsdruck max.:  16 bar,
Betriebstemperatur max.:  90 °C,
Zulassungen / Prüfungen nach Baumuster: DIN-DVGW,
Schallschutz: DIN EN ISO 3822 Armaturenklasse I bis DN
32,
Durchfluss: DIN EN 1213 Volumenstrom-Klasse Vb,
medienberührte Materialien gemäß Leitlinie des
Umweltbundesamtes, Trinkwasserverordnung,
Elastomer-Leitlinie, DVGW Arbeitsblatt W270,
Handrad grün, aus glasfaserverstärktem Kunststoff, mit
Kennzeichnung der Bedienungsrichtung, mit
verschiedenfarbigen Kennzeichnungsschildern

angeboten wird, Hersteller / Typ :
'
..................................................'
vom Bieter einzutragen
Menge: 1,000 St

**1.3.12 Dämmschale für Schrägsitzventil DN65**
Dämmschale für Schrägsitzventil DN65
Dämmschale aus expandiertem Polypropylen (EPP),
schadstofffrei und recyclefähig,
Wärmeleitfähigkeit 0,035 W/mk,
Einsatztemperatur bis 110 °C,
Zulassungen/Prüfungen nach:· Baustoffklasse nach DIN
4102 B 2,
Erfüllt die Anforderungen der EnEV 2016
Schalldämmung nach DIN 4109

angeboten wird, Hersteller / Typ :
'
..................................................'
vom Bieter einzutragen
Menge: 2,000 St

#### 1.4 Rohrleitungen und Zubehör - Trinkwasser (kalt)

*Hinweis*
Sofern nicht im LV gesondert enthalten sind für
sämtliche Rohrleitungen die erforderlichen Schweiß-,
Löt- und Verbindungsmaterialien in die Einheitspreise
aufzunehmen.
Es sind ausschließlich hochwertige Befestigungsmittel
(Rohrschellen mit innenliegender Gummieinlage)
einzusetzen. Kaltwasserleitungen sind mit
Einfachpendeln abzuhängen

Die Form- bzw. Übergangsstücke sind passend zum
geplanten Rohrsystem auszuwählen!!

**1.4.1 Edelstahlrohr DN 65**
*** Bezugsbeschreibung
Rohrleitungen für Kalt- und Warmwasser in
Trinkwasserinstallationen
vorrangig nach DIN 1988,
aus hochlegiertem austenitischem nichtrostendem
Cr-Ni-Mo Stahl gemäß
DVGW AB GW541, mit handelsüblichen Biegegeräten bis 28
mm biegbar,
Werkstoff-Nr. 1.4521, nach DIN EN 10088,
PRE-Wert: 24 (Molybdänanteil min.2,2%),
Verbindung mit Press-Verbinder aus Rotguss,
mit SC-Contur und DVGW zertifizierter Prüfsicherheit
bei unverpresstem
Verbinder über den gesamten Prüfbereich
von 22 mbar bis 3 bar trocken
sowie von 1 bis 6,5 bar nass,
EPDM-Dichtelement,
unlösbar,
Rohr und Verbinder im Systemverbund inklusive
Systemzulassung,
DVGW-Reg.-Nr DW-8501AP3032
einschl. Rohrbefestigungen körper- bzw.
luftschallgedämpft

Edelstahlrohr DN 65
Außendurchmesser 76,1 mm, Wanddicke 2,0 mm

angeboten wird, Hersteller / Typ :
'
..................................................'
vom Bieter einzutragen
Menge: 40,000 m

**1.4.2 Edelstahlrohr DN 50**
*** wie Position 1.4.1
Edelstahlrohr DN 50,
Außendurchmesser 54 mm, Wanddicke 1,5 mm
Menge: 20,000 m

**1.4.3 Edelstahlrohr DN 40**
*** wie Position 1.4.1
Edelstahlrohr DN 40,
Außendurchmesser 42 mm, Wanddicke 1,5 mm
Menge: 40,000 m

**1.4.4 Bogen DN 65**
*** Bezugsbeschreibung
nichtrostendem Stahl, Werkstoff-Nr 1.4521 aller
Winkelgrade, für Rohrleitung aus
Werkstoff-Nr 1.4521, für Trinkwasser kalt DIN 1988-200,
als Pressverbindung mit DVGW-Registrierung, mit
Verpresstkennzeichnung und Prüfsicherheit,
Außendurchmesser 76,1 mm

angeboten wird, Hersteller / Typ :
'
..................................................'
vom Bieter einzutragen
Menge: 10,000 St

**1.4.5 Bogen DN 50**
*** wie Position 1.4.4
Bogen aller Winkelgrade, DN 50
Formstück zu Edelstahlrohr mit DIN-DVGW Zulassung
als Pressverbindung
Menge: 10,000 St

**1.4.6 Bogen DN 40**
*** wie Position 1.4.4
Bogen aller Winkelgrade, DN 40
Formstück zu Edelstahlrohr mit DIN-DVGW Zulassung
als Pressverbindung
Menge: 15,000 St

**1.4.7 T-Stück TW DN 65**
*** Bezugsbeschreibung
T-Stück, aus nichtrostendem Stahl, Werkstoff-Nr 1.4521,
für Trinkwasser DIN 1988-200, als Pressverbindung mit
DVGW-Registrierung, mit Verpresstkennzeichnung und
Prüfsicherheit,
Außendurchmesser 76,1 mm.

angeboten wird, Hersteller / Typ :
'
..................................................'
vom Bieter einzutragen
Menge: 1,000 St

**1.4.8 T-Stück TW DN 50**
*** wie Position 1.4.7
Außendurchmesser 54 mm.
Menge: 1,000 St

**1.4.9 T-Stück TW DN 40**
*** wie Position 1.4.7
Außendurchmesser 42 mm.
Menge: 2,000 St

**1.4.10 T-Stück reduziert TW DN 65 x DN 50**
*** Bezugsbeschreibung
T-Stück, reduziert, DN 65 x DN 50, aus nichtrostendem
Stahl, Werkstoff-Nr 1.4521, für Trinkwasser DIN
1988-200, als Pressverbindung
mit DVGW-Registrierung, mit Verpresstkennzeichnung und
Prüfsicherheit,

angeboten wird, Hersteller / Typ :
'
..................................................'
vom Bieter einzutragen
Menge: 1,000 St

**1.4.11 T-Stück reduziert TW DN 65 x DN 40**
*** wie Position 1.4.10
Menge: 6,000 St

**1.4.12 T-Stück reduziert TW DN 50 x DN 40**
*** wie Position 1.4.10
Menge: 2,000 St

**1.4.13 Reduzierstück DN 65 auf DN 50**
*** Bezugsbeschreibung
Reduzierstück aus nichtrostendem Stahl, Werkstoff-Nr
1.4521, für Trinkwasser DIN 1988-200, als
Pressverbindung mit DVGW-Registrierung, mit
Verpresstkennzeichnung und Prüfsicherheit,
Reduzierstück DN 65 auf DN 50
angeboten wird, Hersteller / Typ :
'
..................................................'
vom Bieter einzutragen
Menge: 2,000 St

**1.4.14 Reduzierstück DN 50 auf DN 40**
*** wie Position 1.4.13
Menge: 1,000 St

**1.4.15 Reduzierstück DN 50 auf DN 32**
*** wie Position 1.4.13
Menge: 2,000 St

**1.4.16 Reduzierstück DN 40 auf DN 32**
*** wie Position 1.4.13
Menge: 1,000 St

**1.4.17 Reduzierstück DN 40 auf DN 15**
*** wie Position 1.4.13
Menge: 1,000 St

**1.4.18 Kappe mit IG 1 1/4**
*** wie Position 1.4.13
Menge: 2,000 St

**1.4.19 Muffe DN 65**
*** Bezugsbeschreibung
Muffe, aus nichtrostendem Stahl, Werkstoff-Nr 1.4521,
für Trinkwasser DIN 1988-200, als Pressverbindung mit
DVGW-Registrierung, mit Verpresstkennzeichnung und
Prüfsicherheit, Außendurchmesser 76,1 mm.

angeboten wird, Hersteller / Typ :
'
..................................................'
vom Bieter einzutragen
Menge: 10,000 St

**1.4.20 Muffe DN 50**
*** wie Position 1.4.19
Muffe DN 50 aus nichtrostendem Stahl
Außendurchmesser 54 mm.
Menge: 10,000 St

**1.4.21 Muffe DN 40**
*** wie Position 1.4.19
Muffe DN 40 aus nichtrostendem Stahl
Außendurchmesser 42 mm.
Menge: 20,000 St

**1.4.22 Verschraubung Einsteckende AG Rotguss TW AD 42mm R1 1/2"**
Übergangsverschraubung, mit Einsteckende und
Außengewinde, aus
Rotguss, für Rohrleitung aus nichtrostendem Stahl,
Werkstoff-Nr 1.4521, für Trinkwasser DIN 1988-200, als
Pressverbindung mit DVGW-Registrierung, mit
Verpresstkennzeichnung und Prüfsicherheit,
Außendurchmesser 42 mm, Gewindeanschluss R 1 1/2.

angeboten wird, Hersteller / Typ :
'
..................................................'
vom Bieter einzutragen
Menge: 20,000 St

**1.4.23 Schrägsitzventil Nennweite: DN 42**
Schrägsitzventil Nennweite: DN 42
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ :
'
..................................................'
vom Bieter einzutragen
Menge: 10,000 St

**1.4.24 Entleerungsventilverlängerung RG1/4"**
Entleerungsventilverlängerung RG1/4"
Entleerungsventil-Verlängerung, mit Dichtung, Rotguss,
Anschluss G 1/4'
zur Verlängerung des Entleerungsventils bei der
Benutzung von Dämmschalen
Menge: 10,000 St

**1.4.25 PVC- Fittings als Übergangsverschraubung mit AG, d 50 x AG 1 1/2"**
PVC- Fittings als Übergangsverschraubung mit AG, d 50 x
AG 1 1/2"
für Trinkwasserleitungen, mit Klebanschluss
zum Übergang auf Gewindeanschlüsse an Armaturen,
Geräten und Leitungen in Trinkwasserleitungen.
Gefertigt nach DIN 8080 und 8079
Bestehend aus: Einklebmuffe, Überwurfmuffe (MS-Sn),
Flachdichtung (EPDM), Gewindenippel (MS-Sn)
Menge: 10,000 St

**1.4.26 Anschluss herstellen an Bestandsleitung aus PVC-Rohr DN 40**
Anschluss herstellen an Bestandsleitung aus PVC-Rohr DN
40 (da=50 mm)
einschl. erforderlichem Material
Menge: 10,000 St

**1.4.27 Dämmschale für Schrägsitzventil DN40**
Dämmschale für Schrägsitzventil DN40
Dämmschale aus expandiertem Polypropylen (EPP),
schadstofffrei und recyclefähig,
Wärmeleitfähigkeit 0,035 W/mk,
Einsatztemperatur bis 110 °C,
Zulassungen/Prüfungen nach:· Baustoffklasse nach DIN
4102 B 2,
Erfüllt die Anforderungen der EnEV 2016
Schalldämmung nach DIN 4109

angeboten wird, Hersteller / Typ :
'
..................................................'
vom Bieter einzutragen
Menge: 10,000 St

#### 1.5 Rohrleitungen und Zubehör - Trinkwasser (warm)

*Hinweis*
Sofern nicht im LV gesondert enthalten sind für
sämtliche Rohrleitungen die erforderlichen Schweiß-,
Löt- und Verbindungsmaterialien in die Einheitspreise
aufzunehmen.
Es sind ausschließlich hochwertige Befestigungsmittel
(Rohrschellen mit innenliegender Gummieinlage)
einzusetzen. Warmwasser- und Zirkulationsleitungen sind
mit Doppelpendeln bzw. mit Gleitschellen abzuhängen.

Die Form- bzw. Übergangsstücke sind passend zum
geplanten Rohrsystem auszuwählen!!

**1.5.1 Edelstahlrohr DN 50**
*** Bezugsbeschreibung
Rohrleitung aus nichtrostenden Stahlrohren DVGW GW 541,
geschweißt, Werkstoff-Nr 1.4521,  für Trinkwasser DIN
1988-200, Außendurchmesser 54,0 mm, Wanddicke 1,5 mm,
Verbindung durch Pressen, mit Verpresstkennzeichnung
und Prüfsicherheit, einschl. Dichtungsmittel und
Herstellen der Verbindungen, Form- und
Verbindungsstücke werden gesondert vergütet,
Rohrbefestigungen werden gesondert vergütet, Verlegung
in Gebäuden, Arbeitshöhe des Montageortes bis 3,5 m
über der Standfläche des hierfür erforderlichen

angeboten wird, Hersteller / Typ :
'
..................................................'
vom Bieter einzutragen
Menge: 40,000 m

**1.5.2 Edelstahlrohr DN 40**
*** wie Position 1.5.1
Edelstahlrohr DN 40,
Außendurchmesser 42 mm, Wanddicke 1,5 mm
Menge: 10,000 m

**1.5.3 Edelstahlrohr DN 32**
*** wie Position 1.5.1
Edelstahlrohr DN 32,
Außendurchmesser 35 mm, Wanddicke 1,5 mm
Menge: 45,000 m

**1.5.4 Edelstahlrohr DN 25**
*** wie Position 1.5.1
Edelstahlrohr DN 25,
Außendurchmesser 28 mm, Wanddicke 1,2 mm
Menge: 10,000 m

**1.5.5 Edelstahlrohr DN 20**
*** wie Position 1.5.1
Edelstahlrohr DN 20,
Außendurchmesser 22 mm, Wanddicke 1,2 mm
Menge: 40,000 m

**1.5.6 Edelstahlrohr DN 15**
*** wie Position 1.5.1
Edelstahlrohr DN 15,
Außendurchmesser 18 mm, Wanddicke 1 mm
Menge: 45,000 m

**1.5.7 Bogen DN 50**
*** Bezugsbeschreibung
nichtrostendem Stahl, Werkstoff-Nr 1.4521 aller
Winkelgrade, für Rohrleitung aus
Werkstoff-Nr 1.4521, für Trinkwasser kalt DIN 1988-200,
als Pressverbindung mit DVGW-Registrierung, mit
Verpresstkennzeichnung und Prüfsicherheit,
Außendurchmesser 54,0 mm

angeboten wird, Hersteller / Typ :
'
..................................................'
vom Bieter einzutragen
Menge: 30,000 St

**1.5.8 Bogen DN 40**
*** wie Position 1.5.7
Bogen aller Winkelgrade, DN 40
Formstück zu Edelstahlrohr mit DIN-DVGW Zulassung
als Pressverbindung
Menge: 10,000 St

**1.5.9 Bogen DN 32**
*** wie Position 1.5.7
Bogen aller Winkelgrade, DN 32
Formstück zu Edelstahlrohr mit DIN-DVGW Zulassung
als Pressverbindung
Menge: 40,000 St

**1.5.10 Bogen DN 25**
*** wie Position 1.5.7
Bogen aller Winkelgrade, DN 25
Formstück zu Edelstahlrohr mit DIN-DVGW Zulassung
als Pressverbindung
Menge: 20,000 St

**1.5.11 Bogen DN 20**
*** wie Position 1.5.7
Bogen aller Winkelgrade, DN 20
Formstück zu Edelstahlrohr mit DIN-DVGW Zulassung
als Pressverbindung
Menge: 30,000 St

**1.5.12 Bogen DN 15**
*** wie Position 1.5.7
Bogen aller Winkelgrade, DN 15
Formstück zu Edelstahlrohr mit DIN-DVGW Zulassung
als Pressverbindung
Menge: 40,000 St

**1.5.13 T-Stück TW DN 50**
*** Bezugsbeschreibung
T-Stück, aus nichtrostendem Stahl, Werkstoff-Nr 1.4521,
für Trinkwasser DIN 1988-200, als Pressverbindung mit
DVGW-Registrierung, mit Verpresstkennzeichnung und
Prüfsicherheit,
Außendurchmesser 54 mm.

angeboten wird, Hersteller / Typ :
'
..................................................'
vom Bieter einzutragen
Menge: 1,000 St

**1.5.14 T-Stück TW DN 25**
*** wie Position 1.5.13
Menge: 1,000 St

**1.5.15 T-Stück reduziert TW DN 50 x DN 32**
*** Bezugsbeschreibung
T-Stück, reduziert, DN 50 x DN 32, aus nichtrostendem
Stahl, Werkstoff-Nr 1.4521, für Trinkwasser DIN
1988-200, als Pressverbindung
mit DVGW-Registrierung, mit Verpresstkennzeichnung und
Prüfsicherheit,

angeboten wird, Hersteller / Typ :
'
..................................................'
vom Bieter einzutragen
Menge: 6,000 St

**1.5.16 T-Stück reduziert TW DN 40 x DN 32**
*** wie Position 1.5.15
Menge: 2,000 St

**1.5.17 T-Stück reduziert TW DN 20 x DN 15**
*** wie Position 1.5.15
Menge: 8,000 St

**1.5.18 Reduzierstück DN 50 auf DN 40**
*** Bezugsbeschreibung
Reduzierstück, aus Rotguss, für Rohrleitung aus
nichtrostendem Stahl, Werkstoff-Nr 1.4521, für
Trinkwasser DIN 1988-200, als Pressverbindung mit
DVGW-Registrierung, mit Verpresstkennzeichnung und
Prüfsicherheit, Außendurchmesser 54 mm, 2. Durchmesser
42 mm.

angeboten wird, Hersteller / Typ :
'
..................................................'
vom Bieter einzutragen
Menge: 2,000 St

**1.5.19 Reduzierstück DN 40 auf DN 32**
*** wie Position 1.5.18
Menge: 2,000 St

**1.5.20 Reduzierstück DN 25 auf DN 20**
*** wie Position 1.5.18
Menge: 2,000 St

**1.5.21 Reduzierstück DN 20 auf DN 15**
*** wie Position 1.5.18
Menge: 2,000 St

**1.5.22 Muffe DN 50**
*** Bezugsbeschreibung
Muffe, aus nichtrostendem Stahl, Werkstoff-Nr 1.4521,
für Trinkwasser DIN 1988-200, als Pressverbindung mit
DVGW-Registrierung, mit Verpresstkennzeichnung und
Prüfsicherheit, Außendurchmesser 54,0 mm.

angeboten wird, Hersteller / Typ :
'
..................................................'
vom Bieter einzutragen
Menge: 20,000 St

**1.5.23 Muffe DN 40**
*** wie Position 1.5.22
Muffe DN 40 aus nichtrostendem Stahl
Außendurchmesser 42 mm.
Menge: 10,000 St

**1.5.24 Muffe DN 32**
*** wie Position 1.5.22
Muffe DN 32 aus nichtrostendem Stahl
Außendurchmesser 35 mm.
Menge: 10,000 St

**1.5.25 Muffe DN 25**
*** wie Position 1.5.22
Muffe DN 25 aus nichtrostendem Stahl
Außendurchmesser 28 mm.
Menge: 40,000 St

**1.5.26 Muffe DN 20**
*** wie Position 1.5.22
Muffe DN 20 aus nichtrostendem Stahl
Außendurchmesser 22 mm.
Menge: 20,000 St

**1.5.27 Muffe DN 15**
*** wie Position 1.5.22
Muffe DN 15 aus nichtrostendem Stahl
Außendurchmesser 18 mm.
Menge: 40,000 St

**1.5.28 Verschraubung Einsteckende AG Rotguss TW AD 35mm R1 1/4"**
*** Bezugsbeschreibung
Übergangsverschraubung, mit Einsteckende und
Außengewinde, Rotguss, für Rohrleitung aus
nichtrostendem Stahl, Werkstoff-Nr 1.4521, für
Trinkwasser DIN 1988-200, als Pressverbindung mit
DVGW-Registrierung, mit Verpresstkennzeichnung und
Prüfsicherheit, Außendurchmesser 35 mm,
Gewindeanschluss R 1 1/4.

angeboten wird, Hersteller / Typ :
'
..................................................'
vom Bieter einzutragen
Menge: 20,000 St

**1.5.29 Verschraubung Einsteckende AG Rotguss TW AD 18mm R 1/2""**
*** wie Position 1.5.28
Außendurchmesser 18 mm, Gewindeanschluss R 1/2".
Menge: 20,000 St

**1.5.30 Schrägsitzventil Nennweite: DN 32**
*** Bezugsbeschreibung
Schrägsitzventil Nennweite: DN 32
(Freistromventil),
mit Pressanschlüssen,
mit SC-Contur und DVGW zertifizierter
Prüfsicherheit bei unverpresstem Verbinder,
Ventilgehäuse und -oberteil Rotguss
oder Siliziumbronze nach DIN EN 1982
und Metall-Bewertungsgrundlage (UBA),
Ventilsitz und Ventileinheit aus Edelstahl,
mit Spindelübersetzung und
Stellungsanzeige offen/geschlossen,
Handrad mit auswechselbarer
Medienkennzeichnung grün/rot,
mit Entleerungsstopfen G1/4,
Dichtelemente EPDM,
Betriebsdruck: max. 1,6 MPa (PN 16),
Betriebstemperatur: max. 90°C,
mit DVGW-Prüfzeichen,

angeboten wird, Hersteller / Typ :
'
..................................................'
vom Bieter einzutragen
Menge: 10,000 St

**1.5.31 Schrägsitzventil, Nennweite: DN 15**
*** wie Position 1.5.30
Menge: 1,000 St

**1.5.32 Entleerungsventilverlängerung RG1/4"**
Entleerungsventilverlängerung RG1/4"
Entleerungsventil-Verlängerung, mit Dichtung,  Rotguss,
Anschluss G 1/4'
zur Verlängerung des Entleerungsventils bei der
Benutzung von Dämmschalen
Menge: 11,000 St

**1.5.33 Zirkulationsventil, DN 15**
Zirkulationsventil, DN 15
inkl. Dämmschale und Thermometer, Gehäuse aus Rotguss
mit Innengewinde, Nennweite: DN 15
Gehäuse mit Entleerventil und manuellem Regulier- und
Absperrventil,
Regelbereich 50 °C bis 60 °C, 57 °C voreingestellt,
Betriebsdruck max. 10 bar, Betriebstemperatur max. 90
°C,
Zulassungen / Prüfungen nach Baumuster : DIN-DVGW,
medienberührte Materialien gemäß Leitlinien des
Umweltbundesamtes,
Trinkwasserverordnung,.Elastomer-Leitlinie,
DVGW-Arbeitsblatt W 270,
Unterstützt die vollautomatische thermische
Desinfektion
Volumenstrom separat einstell- und absperrbar
Verwendung in Anlagen nach DVGW- Arbeitsblatt W551,
thermisch gesteuerte feine Volumenstromregulierung,
Temperaturüberwachung durch Thermometer,
Entleerung und manuelle Einstellmöglichkeit in einer
Einheit,

inklusive Dämmschale und Thermometer

angeboten wird, Hersteller / Typ :
'
..................................................'
vom Bieter einzutragen
Menge: 10,000 St

**1.5.34 PVC- Fittings als Übergangsverschraubung mit AG, d 40 x AG 1 1/4"**
PVC- Fittings als Übergangsverschraubung mit AG, d 40 x
AG 1 1/4"
für Trinkwasserleitungen, mit Klebanschluss
zum Übergang auf Gewindeanschlüsse an Armaturen,
Geräten und Leitungen in Trinkwasserleitungen.
Gefertigt nach DIN 8080 und 8079
Bestehend aus: Einklebmuffe, Überwurfmuffe (MS-Sn),
Flachdichtung (EPDM), Gewindenippel (MS-Sn)
Menge: 10,000 St

**1.5.35 PVC- Fittings als Übergangsverschraubung mit AG, d 20 x AG 1/2"**
PVC- Fittings als Übergangsverschraubung mit AG, d 20 x
AG 1/2"
für Trinkwasserleitungen, mit Klebanschluss
zum Übergang auf Gewindeanschlüsse an Armaturen,
Geräten und Leitungen in Trinkwasserleitungen.
Gefertigt nach DIN 8080 und 8079
Bestehend aus: Einklebmuffe, Überwurfmuffe (MS-Sn),
Flachdichtung (EPDM), Gewindenippel (MS-Sn)
Menge: 10,000 St

**1.5.36 Anschluss herstellen an Bestandsleitung aus PVC-Rohr DN 32**
Anschluss herstellen an Bestandsleitung aus PVC-Rohr DN
32 (da=40 mm)
einschl. erforderlichem Material (Muffe, Kleber usw.)
Menge: 10,000 St

**1.5.37 Anschluss herstellen an Bestandsleitung aus PVC-Rohr DN 15**
Anschluss herstellen an Bestandsleitung aus PVC-Rohr DN
15 (da=20 mm)
einschl. erforderlichem Material (Muffe, Kleber usw.)
Menge: 10,000 St

**1.5.38 Dämmschale für Schrägsitzventil DN32**
*** Bezugsbeschreibung
Dämmschale für Schrägsitzventil DN32
Dämmschale aus expandiertem Polypropylen (EPP),
schadstofffrei und recyclefähig,
Wärmeleitfähigkeit 0,035 W/mk,
Einsatztemperatur bis 110 °C,
Zulassungen/Prüfungen nach:· Baustoffklasse nach DIN
4102 B 2,
Erfüllt die Anforderungen der EnEV 2016
Schalldämmung nach DIN 4109

angeboten wird, Hersteller / Typ :
'
..................................................'
vom Bieter einzutragen
Menge: 10,000 St

**1.5.39 Dämmschale für Schrägsitzventil DN15**
*** wie Position 1.5.38
Menge: 1,000 St

#### 1.6 Befestigungen / Beschilderung

**1.6.1 Knopf Festpunkt DN 65,**
Knopf Festpunkt DN 65,
schallentkoppelter Rohrleitungsfestpunkt mit
Knopf-Entkoppler für Schallentkopplungen um bis zu 30
dB, Tempergußausführung mit hintergreifenden,
einvulkanisierten Tragflügeln und einer schweren
Schraubrohrschelle mit Verschlußschraubengewinde M8 für
hohe Klemmkraftübertragung, alle Metallteile verzinkt,
max empf. Belastung Zug/Druck 1,50 KN
max empf. Belastung quer/radial 1,08 KN
Befestigungsgewinde M10
Größe der Festpunktschelle DN 65

angeboten wird, Hersteller / Typ :
'
..................................................'
vom Bieter einzutragen
Menge: 3,000 St

**1.6.2 Rohrleitungsfestpunkt DN 50,**
Rohrleitungsfestpunkt DN 50,
Bausatz, schallentkoppelter Rohrleitungsfestpunkt mit
einem abrißsicher einvulkanisierten Element,
schallentkoppelnd um bis zu 27 dB, zwei
Schraubrohrschellen in schwerer Ausführung für eine
hohe Axialkraftaufnahme gemäß Hersteller-Tabelle, auf
zwei Gewindestiften M10 rohraxial positioniert,
leistungsgerecht ausgelegt entsprechend den statischen
Erfordernissen, fachgerecht verdübelt und montiert,
für Rohr DN 50

angeboten wird, Hersteller / Typ :
'
..................................................'
vom Bieter einzutragen
Menge: 3,000 St

**1.6.3 Rohrleitungsfestpunkt DN 32 ,**
Rohrleitungsfestpunkt DN 32,
Bausatz, schallentkoppelter Rohrleitungsfestpunkt mit
einem abrißsicher einvulkanisierten Element,
schallentkoppelnd um bis zu 27 dB, zwei
Schraubrohrschellen in schwerer Ausführung für eine
hohe Axialkraftaufnahme gemäß Hersteller-Tabelle, auf
zwei Gewindestiften M10 rohraxial positioniert,
leistungsgerecht ausgelegt entsprechend den statischen
Erfordernissen, fachgerecht verdübelt und montiert,
für Rohr DN 32

angeboten wird, Hersteller / Typ :
'
..................................................'
vom Bieter einzutragen
Menge: 2,000 St

**1.6.4 Rohrleitungsfestpunkt DN 20,**
Rohrleitungsfestpunkt DN 20,
Bausatz, schallentkoppelter Rohrleitungsfestpunkt mit
einem abrißsicher einvulkanisierten Element,
schallentkoppelnd um bis zu 27 dB, zwei
Schraubrohrschellen in schwerer Ausführung für eine
hohe Axialkraftaufnahme gemäß Hersteller-Tabelle, auf
zwei Gewindestiften M10 rohraxial positioniert,
leistungsgerecht ausgelegt entsprechend den statischen
Erfordernissen, fachgerecht verdübelt und montiert,
für Rohr DN 20

angeboten wird, Hersteller / Typ :
'
..................................................'
vom Bieter einzutragen
Menge: 3,000 St

**1.6.5 Rohrleitungsfestpunkt DN 15,**
Rohrleitungsfestpunkt DN 15,
Bausatz, schallentkoppelter Rohrleitungsfestpunkt mit
einem abrißsicher einvulkanisierten Element,
schallentkoppelnd um bis zu 27 dB, zwei
Schraubrohrschellen in schwerer Ausführung für eine
hohe Axialkraftaufnahme gemäß Hersteller-Tabelle, auf
zwei Gewindestiften M10 rohraxial positioniert,
leistungsgerecht ausgelegt entsprechend den statischen
Erfordernissen, fachgerecht verdübelt und montiert,
für Rohr DN 15

angeboten wird, Hersteller / Typ :
'
..................................................'
vom Bieter einzutragen
Menge: 2,000 St

**1.6.6 Pendelaufhänger, verzinkt, lange Ausführung,**
Pendelaufhänger, verzinkt, lange Ausführung, zur
Befestigung hängender Rohre, für rohraxiale und
rohrradiale Schiebebewegungen mit einem Freiheitsgrad
von 360°, Auslenkung aus der Senkrechten bis 12°,
Sicherheits-Kontrollbohrung und Werkzeugansatz zur
Höhenjustierung bis 25 mm,

Gewindeanschluß M 10
Menge: 220,000 St

**1.6.7 Rohrschelle, aus verzinktem Stahl, DN 65**
Rohrschelle, aus verzinktem Stahl, mit schalldämmenden
Einlagen, Anforderungen entsprechend DIN 4109,
Befestigung an Pendelaufhänger, Konstruktion wird
gesondert vergütet,
Rohr aus nichtrostendem Stahl, DN 65, für Trinkwasser
Menge: 20,000 St

**1.6.8 Rohrschelle, aus verzinktem Stahl, DN 50**
Rohrschelle, aus verzinktem Stahl, mit schalldämmenden
Einlagen, Anforderungen entsprechend DIN 4109,
Befestigung an Pendelaufhänger, Konstruktion wird
gesondert vergütet,
Rohr aus nichtrostendem Stahl, DN 50, für Trinkwasser
Menge: 40,000 St

**1.6.9 Rohrschelle, aus verzinktem Stahl, DN 40**
Rohrschelle, aus verzinktem Stahl, mit schalldämmenden
Einlagen, Anforderungen entsprechend DIN 4109,
Befestigung an Pendelaufhänger, Konstruktion wird
gesondert vergütet,
Rohr aus nichtrostendem Stahl, DN 40, für Trinkwasser
Menge: 20,000 St

**1.6.10 Rohrschelle, aus verzinktem Stahl, DN 32**
Rohrschelle, aus verzinktem Stahl, mit schalldämmenden
Einlagen, Anforderungen entsprechend DIN 4109,
Befestigung an Pendelaufhänger, Konstruktion wird
gesondert vergütet,
Rohr aus nichtrostendem Stahl, DN 32, für Trinkwasser
Menge: 80,000 St

**1.6.11 Rohrschelle, aus verzinktem Stahl, DN 25**
Rohrschelle, aus verzinktem Stahl, mit schalldämmenden
Einlagen, Anforderungen entsprechend DIN 4109,
Befestigung an Pendelaufhänger, Konstruktion wird
gesondert vergütet,
Rohr aus nichtrostendem Stahl, DN 25, für Trinkwasser
Menge: 10,000 St

**1.6.12 Rohrschelle, aus verzinktem Stahl, DN 20**
Rohrschelle, aus verzinktem Stahl, mit schalldämmenden
Einlagen, Anforderungen entsprechend DIN 4109,
Befestigung an Pendelaufhänger, Konstruktion wird
gesondert vergütet,
Rohr aus nichtrostendem Stahl, DN 20, für Trinkwasser
Menge: 20,000 St

**1.6.13 Rohrschelle, aus verzinktem Stahl, DN 15**
Rohrschelle, aus verzinktem Stahl, mit schalldämmenden
Einlagen, Anforderungen entsprechend DIN 4109,
Befestigung an Pendelaufhänger, Konstruktion wird
gesondert vergütet,
Rohr aus nichtrostendem Stahl, DN 15, für Trinkwasser
Menge: 30,000 St

**1.6.14 Form-/Hohlprofilstahlkonstruktion, aus verzinktem Stahl,**
Form-/Hohlprofilstahlkonstruktion, aus verzinktem
Stahl, für Stütz-, Hänge-,
Trag- und Sonderbefestigung, schallentkoppelt gelagert.
Menge: 90,000 kg

**1.6.15 Bezeichnungsschild DIN 825, Farbe und Beschriftung nach Angaben des**
Bezeichnungsschild DIN 825, Farbe und Beschriftung nach
Angaben des
AG, aus mehrschichtigem Kunststoff, Beschriftung
3-zeilig, mit eingesteckten
Schriftleisten, rechteckig, Höhe 37 mm, Breite 74 mm,
Befestigung mit
Schildträger aus verzinktem Stahl, Halter und
Spannband,
Befestigungsuntergrund Rohrleitung.
Menge: 30,000 St

**1.6.16 Farbkennzeichnung DIN 2403 der Trinkwasserleitung, kalt / warm,**
Farbkennzeichnung DIN 2403 der Trinkwasserleitung, kalt
/ warm, Kennzeichnung
der Fließrichtung durch Richtungspfeile.
Menge: 50,000 St

#### 1.7 Dämmung / Brandschutz

*Hinweis*
Dämmung von Trinkwasserleitungen nach DIN 1988-200

**1.7.1 Wärmedämmung Rohr DN65, Rohrschale D 30mm**
*** Bezugsbeschreibung
Wärmedämmung Rohr DN65 Gebäude Mineralwolle
AS-Qualität, Rohrschale D 30mm
Wärmedämmung ohne Ummantelung DIN 4140 an haus- und
betriebstechnischen Anlagen, an Rohrleitung, DN 65,
Rohrverbindung als Pressverbindung, im Gebäude, keine
ausreichende Konvektion bzw. unzureichender Abstand zu
Objekten, Dämmung aus Mineralwolle, AS-Qualität, als
Rohrschale, Dämmschichtdicke 30 mm,
Brandverhaltensklasse DIN EN 13501-1 A2 -s1, d0
(nichtbrennbar), Wärmeleitfähigkeit 0,035 W/(mK) bei 40
Grad C Mitteltemperatur DIN EN
12667, kaschiert mit Alufolie
Menge: 40,000 m

**1.7.2 Wärmedämmung Rohr DN50, Rohrschale D 30mm**
*** wie Position 1.7.1
Wärmedämmung Rohr DN50, Mineralwolle AS-Qualität,
Rohrschale D 30mm
Menge: 20,000 m

**1.7.3 Wärmedämmung Rohr DN40, Rohrschale D 20mm**
*** wie Position 1.7.1
Wärmedämmung Rohr DN40, Mineralwolle AS-Qualität,
Rohrschale D 20mm
Menge: 40,000 m

**1.7.4 Bogen Mineralwolle AS-Qualität Wärmedämmung Rohr DN65, D 30mm**
*** Bezugsbeschreibung
Bogen aus Mineralwolle, AS-Qualität, Wärmedämmung DIN
4140 an hausund
betriebstechnischen Anlagen, an Rohrleitung, DN 65, im
Gebäude, keine
ausreichende Konvektion bzw. unzureichender Abstand zu
Objekten,
Brandverhaltensklasse DIN EN 13501-1 A2 -s1, d0
(nichtbrennbar),
Wärmeleitfähigkeit 0,035 W/(mK) bei 40 Grad C
Mitteltemperatur DIN EN
12667, Dämmschichtdicke 30 mm, kaschiert Alu-Folie
Menge: 10,000 St

**1.7.5 Bogen Mineralwolle AS-Qualität Wärmedämmung Rohr DN50, D 30mm**
*** wie Position 1.7.4
Wärmedämmung Bogen DN50, Mineralwolle AS-Qualität,
Rohrschale D 30mm
Menge: 10,000 St

**1.7.6 Bogen Mineralwolle AS-Qualität Wärmedämmung Rohr DN40, D 20mm**
*** wie Position 1.7.4
Wärmedämmung Bogen DN40, Mineralwolle AS-Qualität,
Rohrschale D 20mm
Menge: 15,000 St

**1.7.7 T-Stück Mineralwolle AS-Qualität Wärmedämmung Rohr DN65, D 30mm**
*** wie Position 1.7.4
Wärmedämmung T-Stück DN65, Mineralwolle AS-Qualität,
Rohrschale D 30mm
Menge: 8,000 St

**1.7.8 T-Stück Mineralwolle AS-Qualität Wärmedämmung Rohr DN50, D 30mm**
*** wie Position 1.7.4
Wärmedämmung T-Stück DN50, Mineralwolle AS-Qualität,
Rohrschale D30mm
Menge: 3,000 St

**1.7.9 T-Stück Mineralwolle AS-Qualität Wärmedämmung Rohr DN40, D 20mm**
*** wie Position 1.7.4
Wärmedämmung T-Stück DN40, Mineralwolle AS-Qualität,
Rohrschale D 20mm
Menge: 2,000 St

*Hinweis*
Dämmung von Trinkwasserleitungen nach EnEV/GEG

**1.7.10 Wärmedämmung Rohr DN50, Rohrschale D 60 mm**
*** Bezugsbeschreibung
Wärmedämmung Rohr DN 50 Gebäude Mineralwolle
AS-Qualität, Rohrschale D 60mm
Wärmedämmung ohne Ummantelung DIN 4140 an haus- und
betriebstechnischen Anlagen, an Rohrleitung, DN 50,
Rohrverbindung als Pressverbindung, im Gebäude, keine
ausreichende Konvektion bzw. unzureichender Abstand zu
Objekten, Dämmung aus Mineralwolle, AS-Qualität, als
Rohrschale, Dämmschichtdicke 60 mm,
Brandverhaltensklasse DIN EN 13501-1 A2 -s1, d0
(nichtbrennbar), Wärmeleitfähigkeit 0,035 W/(mK) bei 40
Grad C Mitteltemperatur DIN EN
12667, kaschiert mit Alufolie
Menge: 40,000 m

**1.7.11 Wärmedämmung Rohr DN40, Rohrschale D 40 mm**
*** wie Position 1.7.10
Wärmedämmung Rohr DN40, Mineralwolle AS-Qualität,
Rohrschale D 40mm
Menge: 10,000 m

**1.7.12 Wärmedämmung Rohr DN32, Rohrschale D 30 mm**
*** wie Position 1.7.10
Wärmedämmung Rohr DN32, Mineralwolle AS-Qualität,
Rohrschale D 30mm
Menge: 45,000 m

**1.7.13 Wärmedämmung Rohr DN25, Rohrschale D 30 mm**
*** wie Position 1.7.10
Wärmedämmung Rohr DN25, Mineralwolle AS-Qualität,
Rohrschale D 30mm
Menge: 10,000 m

**1.7.14 Wärmedämmung Rohr DN20, Rohrschale D 20 mm**
*** wie Position 1.7.10
Wärmedämmung Rohr DN20, Mineralwolle AS-Qualität,
Rohrschale D 20mm
Menge: 40,000 m

**1.7.15 Wärmedämmung Rohr DN15, Rohrschale D 20 mm**
*** wie Position 1.7.10
Wärmedämmung Rohr DN15. Mineralwolle AS-Qualität,
Rohrschale D 20mm
Menge: 45,000 m

**1.7.16 Bogen Mineralwolle AS-Qualität Wärmedämmung Rohr DN50, D 60mm**
*** wie Position 1.7.10
Wärmedämmung Bogen DN50, Mineralwolle AS-Qualität,
Rohrschale D 50mm
Menge: 30,000 St

**1.7.17 Bogen Mineralwolle AS-Qualität Wärmedämmung Rohr DN40, D 40mm**
*** wie Position 1.7.10
Wärmedämmung Bogen DN40, Mineralwolle AS-Qualität,
Rohrschale D 40mm
Menge: 100,000 St

**1.7.18 Bogen Mineralwolle AS-Qualität Wärmedämmung Rohr DN32, D 30mm**
*** wie Position 1.7.10
Wärmedämmung Bogen DN32, Mineralwolle AS-Qualität,
Rohrschale D 30mm
Menge: 40,000 St

**1.7.19 Bogen Mineralwolle AS-Qualität Wärmedämmung Rohr DN25, D 30mm**
*** wie Position 1.7.10
Wärmedämmung Bogen DN25, Mineralwolle AS-Qualität,
Rohrschale D 30mm
Menge: 20,000 St

**1.7.20 Bogen Mineralwolle AS-Qualität Wärmedämmung Rohr DN20, D 20mm**
*** wie Position 1.7.10
Wärmedämmung Bogen DN20, Mineralwolle AS-Qualität,
Rohrschale D 20mm
Menge: 30,000 St

**1.7.21 Bogen Mineralwolle AS-Qualität Wärmedämmung Rohr DN15, D 20mm**
*** wie Position 1.7.10
Wärmedämmung Bogen DN15, Mineralwolle AS-Qualität,
Rohrschale D 20mm
Menge: 40,000 St

**1.7.22 T-Stück Mineralwolle AS-Qualität Wärmedämmung Rohr DN50, D 50mm**
*** Bezugsbeschreibung
T-Stück aus Mineralwolle, AS-Qualität, Wärmedämmung DIN
4140 an hausund
betriebstechnischen Anlagen, an Rohrleitung, DN 50, im
Gebäude, keine
ausreichende Konvektion bzw. unzureichender Abstand zu
Objekten,
Brandverhaltensklasse DIN EN 13501-1 A2 -s1, d0
(nichtbrennbar),
Wärmeleitfähigkeit 0,035 W/(mK) bei 40 Grad C
Mitteltemperatur DIN EN
12667, Dämmschichtdicke 50 mm, kaschiert Alu-Folie
Menge: 7,000 St

**1.7.23 T-Stück Mineralwolle AS-Qualität Wärmedämmung Rohr DN40, D 40mm**
*** wie Position 1.7.22
Wärmedämmung T-Stück DN40, Mineralwolle AS-Qualität,
Rohrschale D 40mm
Menge: 2,000 St

**1.7.24 T-Stück Mineralwolle AS-Qualität Wärmedämmung Rohr DN25, D 30mm**
*** wie Position 1.7.22
Wärmedämmung T-Stück DN25, Mineralwolle AS-Qualität,
Rohrschale D 30mm
Menge: 1,000 St

**1.7.25 T-Stück Mineralwolle AS-Qualität Wärmedämmung Rohr DN20, D 20mm**
*** wie Position 1.7.22
Wärmedämmung T-Stück DN20, Mineralwolle AS-Qualität,
Rohrschale 20mm
Menge: 8,000 St

**1.7.26 Ummantelung mit Alu-Grobkorn-Folie, Rohr DN 65, Dämmung 30mm**
Ummantelung aus Aluminium-Grobkorn-Folie an gedämmten
Rohrleitungen DN 65 einschl. aller Form- und
Verbindungsstücke, Dämmschichtdicke 30 mm, Nähte mit
Klebeband verkleben,
Unterschreitung der Mindestabstände nach DIN 4140 bis 0
mm ist mit zu kalkulieren.
Menge: 40,000 m

**1.7.27 Ummantelung mit Alu-Grobkorn-Folie, Rohr DN 50, Dämmung 30mm**
Ummantelung aus Aluminium-Grobkorn-Folie an gedämmten
Rohrleitungen DN 50 einschl. aller Form- und
Verbindungsstücke, Dämmschichtdicke 30 mm, Nähte mit
Klebeband verkleben,
Unterschreitung der Mindestabstände nach DIN 4140 bis 0
mm ist mit zu kalkulieren.
Menge: 50,000 m

**1.7.28 Ummantelung mit Alu-Grobkorn-Folie, Rohr DN 40, Dämmung 20mm**
Ummantelung aus Aluminium-Grobkorn-Folie an gedämmten
Rohrleitungen DN 40 einschl. aller Form- und
Verbindungsstücke, Dämmschichtdicke 20 mm, Nähte mit
Klebeband verkleben,
Unterschreitung der Mindestabstände nach DIN 4140 bis 0
mm ist mit zu kalkulieren.
Menge: 20,000 m

**1.7.29 Ummantelung mit Alu-Grobkorn-Folie, Rohr DN 32, Dämmung 20mm**
Ummantelung aus Aluminium-Grobkorn-Folie an gedämmten
Rohrleitungen DN 32 einschl. aller Form- und
Verbindungsstücke, Dämmschichtdicke 20 mm, Nähte mit
Klebeband verkleben,
Unterschreitung der Mindestabstände nach DIN 4140 bis 0
mm ist mit zu kalkulieren.
Menge: 70,000 m

**1.7.30 Ummantelung mit Alu-Grobkorn-Folie, Rohr DN 50, Dämmung 60mm**
Ummantelung aus Aluminium-Grobkorn-Folie an gedämmten
Rohrleitungen DN 50 einschl. aller Form- und
Verbindungsstücke, Dämmschichtdicke 60 mm, Nähte mit
Klebeband verkleben,
Unterschreitung der Mindestabstände nach DIN 4140 bis 0
mm ist mit zu kalkulieren.
Menge: 50,000 m

**1.7.31 Ummantelung mit Alu-Grobkorn-Folie, Rohr DN 40, Dämmung 40mm**
Ummantelung aus Aluminium-Grobkorn-Folie an gedämmten
Rohrleitungen DN 40 einschl. aller Form- und
Verbindungsstücke, Dämmschichtdicke 40 mm, Nähte mit
Klebeband verkleben,
Unterschreitung der Mindestabstände nach DIN 4140 bis 0
mm ist mit zu kalkulieren.
Menge: 30,000 m

**1.7.32 Ummantelung mit Alu-Grobkorn-Folie, Rohr DN 32, Dämmung 30mm**
Ummantelung aus Aluminium-Grobkorn-Folie an gedämmten
Rohrleitungen DN 32 einschl. aller Form- und
Verbindungsstücke, Dämmschichtdicke 30 mm, Nähte mit
Klebeband verkleben,
Unterschreitung der Mindestabstände nach DIN 4140 bis 0
mm ist mit zu kalkulieren.
Menge: 130,000 m

**1.7.33 Ummantelung mit Alu-Grobkorn-Folie, Rohr DN 25, Dämmung 30mm**
Ummantelung aus Aluminium-Grobkorn-Folie an gedämmten
Rohrleitungen DN 25 einschl. aller Form- und
Verbindungsstücke, Dämmschichtdicke 30 mm, Nähte mit
Klebeband verkleben,
Unterschreitung der Mindestabstände nach DIN 4140 bis 0
mm ist mit zu kalkulieren.
Menge: 20,000 m

**1.7.34 Ummantelung mit Alu-Grobkorn-Folie, Rohr DN 20, Dämmung 20mm**
Ummantelung aus Aluminium-Grobkorn-Folie an gedämmten
Rohrleitungen DN 20 einschl. aller Form- und
Verbindungsstücke, Dämmschichtdicke 20 mm, Nähte mit
Klebeband verkleben,
Unterschreitung der Mindestabstände nach DIN 4140 bis 0
mm ist mit zu kalkulieren.
Menge: 60,000 m

**1.7.35 Ummantelung mit Alu-Grobkorn-Folie, Rohr DN 15, Dämmung 20mm**
Ummantelung aus Aluminium-Grobkorn-Folie an gedämmten
Rohrleitungen DN 15 einschl. aller Form- und
Verbindungsstücke, Dämmschichtdicke 20 mm, Nähte mit
Klebeband verkleben,
Unterschreitung der Mindestabstände nach DIN 4140 bis 0
mm ist mit zu kalkulieren.
Menge: 110,000 m

**Ausführungsbeschreibung 0002 Ausführungsbeschreibung**
Brandschutz-Rohrabschottung um nichtbrennbare Rohre;
Einbau in Massivwänden und leichten Trennwänden
Anforderung: R90 nach DIN 4102-11 gem. abP/abZ
Werkstoff: Steinwolle
Baustoffklasse: A2 nach DIN 4102-1 bzw. A2 s1 d0 nach
EN 13501-1
Schmelzpunkt: > 1000 °C nach DIN 4102-17
Rohdichte: >/= 150 kg/m³
Oberfläche: gitternetzverstärkte, farblich markierte
Aluminiumfolie
Einbau/Ringspaltverschluss:
Formschlüssig in passende Kernbohrung ohne zusätzlichen
Ringspaltverschluss
Rohre:  Rohre aus Stahl, Edelstahl, Guss bis Da =<
326mm oder
  Kupfer bis Da =< 108 mm
Einbau in: Massivwände >/= 100 mm, leichte Trennwände
>/= 100 mm
Parallele Installationen:
0-Abstand zu anderen Rohrabschottungen,
Kabelabschottungen und Absperrvorrichtungen gegen Feuer
und Rauch in Lüftungsleitungen entsprechend DIN 18017-3
möglich. Es ist davon auszugehen, dass die
Mindestabstände zwischen gedämmten und ungedämmten
Rohrleitungen nach DIN 4140 unterschritten werden. Die
ordnungsgemäße Ausführung ist vom Ersteller der
Abschottung nach Abschluss der Arbeiten durch eine
Übereinstimmungserklärung zu bescheinigen.
Zusätzliche Anforderungen an die Dämmung der
Rohrleitungen im Abschottungsbereich:
o Dämmstärke gem. EnEV bzw.
o Dämmstärke DIN 1988-200

angeboten wird, Hersteller / Typ :
'
..................................................'
vom Bieter einzutragen

**1.7.36 R 90 Rohrabschottung, Edelstahl DN 65**
*** gemäß Ausführungsbeschreibung R 90 Rohrabschottung, Edelstahl DN 65
für Rohrwerkstoff / System : Edelstahlrohr
Außendurchmesser d. Rohrltg. : 76,1 mm
Menge: 4,000 St

**1.7.37 R 90 Rohrabschottung, Edelstahl DN 50**
*** gemäß Ausführungsbeschreibung R 90 Rohrabschottung, Edelstahl DN 50
für Rohrwerkstoff / System : Edelstahlrohr
Außendurchmesser d. Rohrltg. : 54,0 mm
Menge: 3,000 St

**1.7.38 R 90 Rohrabschottung, Edelstahl DN 40**
*** gemäß Ausführungsbeschreibung R 90 Rohrabschottung, Edelstahl DN 40
für Rohrwerkstoff / System : Edelstahlrohr
Außendurchmesser d. Rohrltg. : 42,0 mm
Menge: 3,000 St

**1.7.39 R 90 Rohrabschottung, Edelstahl DN 20**
*** gemäß Ausführungsbeschreibung R 90 Rohrabschottung, Edelstahl DN 20
für Rohrwerkstoff / System : Edelstahlrohr
Außendurchmesser d. Rohrltg. : 22,0 mm
Menge: 5,000 St

#### 1.8 Wanddurchführungen

**1.8.1 Kernbohrung d=180 mm, s bis 210 mm**
Herstellung von Wanddurchführungen als Kernbohrungen,
in Stahlbetonwänden, Bohrdurchmesser 180 mm, Bohrtiefe
bis 210 mm,
für gedämmte Rohrleitungen bis DN 65,
ohne Untergrundbeschädigung, Ausführung innerhalb von
Gebäuden,
einschl. Verschluss des verbleibenden Ringspaltes mit
Mörtel
Menge: 16,000 St

**1.8.2 Kernbohrung d=130 mm, s bis 210 mm**
Herstellung von Wanddurchführungen als Kernbohrungen,
in Stahlbetonwänden, Bohrdurchmesser 130 mm, Bohrtiefe
bis 210 mm,
für gedämmte Rohrleitungen bis DN 50,
ohne Untergrundbeschädigung, Ausführung innerhalb von
Gebäuden,
einschl. Verschluss des verbleibenden Ringspaltes mit
Mörtel
Menge: 3,000 St

**1.8.3 Kernbohrung d=100 mm, s bis 210 mm**
Herstellung von Wanddurchführungen als Kernbohrungen,
in Stahlbetonwänden, Bohrdurchmesser 100 mm, Bohrtiefe
bis 210 mm,
für gedämmte Rohrleitungen bis DN 32,
ohne Untergrundbeschädigung, Ausführung innerhalb von
Gebäuden,
einschl. Verschluss des verbleibenden Ringspaltes mit
Mörtel
Menge: 9,000 St

**1.8.4 Kernbohrung d= 80 mm, s bis 210 mm**
Herstellung von Wanddurchführungen als Kernbohrungen,
in Stahlbetonwänden, Bohrdurchmesser  80 mm, Bohrtiefe
bis 210 mm,
für gedämmte Rohrleitungen bis DN 32,
ohne Untergrundbeschädigung, Ausführung innerhalb von
Gebäuden,
einschl. Bohrkerns und Verschluss des verbleibenden
Ringspaltes mit Mörtel
Menge: 5,000 St

**1.8.5 Kernbohrung d= 60 mm, s bis 210 mm**
Herstellung von Wanddurchführungen als Kernbohrungen,
in Stahlbetonwänden, Bohrdurchmesser  60 mm, Bohrtiefe
bis 210 mm,
für gedämmte Rohrleitungen bis DN 20,
ohne Untergrundbeschädigung, Ausführung innerhalb von
Gebäuden,
einschl. Verschluss des verbleibenden Ringspaltes mit
Mörtel
Menge: 9,000 St

**1.8.6 Verschluss ungenutzter Wandöffnungen bis 0,2 m² mit F90-Anforderung in Eingangstrennwänden**
Verschließen ungenutzter Öffnungen nach
Rohrleitungsdemontage in Eingangstrennwänden
in Stahlbetonwänden mit F90-Anforderung, in eckiger
oder runder Form,
die Öffnungen sind in voller Wandstärke
mit Kalksandsteinen (Rohdichte 2,2 kg/dm)
und MG III Mörtel auszumauern
(max. 480 mm Wandstärke), Öffnungsgröße bis 0,2 m²
Menge: 15,000 St

**1.8.7 Verschluss ungenutzter Wandöffnungen bis 0,2 m² ohne Brandschutzanforderung**
Verschließen ungenutzter Öffnungen nach
Rohrleitungsdemontage,
in Stahlbetonwänden ohne Brandschutzanforderung, in
eckiger
oder runder Form, die Öffnungen sind in voller
Wandstärke
mit Kalksandsteinen (Rohdichte 2,2 kg/dm)
und MG III Mörtel auszumauern
(max. 480 mm Wandstärke), Öffnungsgröße bis 0,2 m²
Menge: 27,000 St

*Hinweis*
Hinweis:

Die Ausführung der nachfolgenden Position (verputzen
der Wandoberflächen) darf erst begonnen werden nachdem
das korrekte ausmauern der Durchbrüche und der korrekte
Einbau der Rohrabschottungen durch den Bauherren bzw.
die Bauleitung vor Ort bestätigt wurde.
Bei Zuwiderhandlung muss der AN den schon aufgetragenen
Putz an jeder Rohrdurchführung auf seine eignen Kosten
wieder entfernen.

**1.8.8 Verputzen und malerfertiges Angleichen der Wandoberflächen bis 0,2 m²**
Menge: 84,000 St

#### 1.9 Sonstiges

**1.9.1 Baustelleneinrichtung**
Baustelleneinrichtung
Einrichten, Vorhalten über die gesamte Bauzeit sowie
Räumen der Baustelle, für alle in der Leistungsbeschreibung aufgeführten Leistungen.
Menge: 1,000 psch

**1.9.2 Chemie-Toilette einzeln, aufstellen und unterhalten**
*** Bedarfsposition mit GB
Chemie-Toilette einzeln, aufstellen und unterhalten
Toilettenkabine, chemisch, mobil, ohne Kanalanschluss;
mit licht durchlässigem Dach und Kranhaken.
Im Preis enthalten sind An- und Abfahrt der Toilette,
evtl. Umsetzen, wöchentliche Hochdruckreinigung und
Entsorgung der Fäkalien sowie ausreichende Bestückung
mit Toilettenpapier.

Ausstattung
- Toilette
- Toilettenpapierhalterung
- Kleiderhaken
- integriertes Schloss
- rutschfester Bodenbelag
- "Besetzt"-Kennzeichnung

Tankvolumen: 250 l
Grundfläche: ca. 1,2 x 1,2 m
Höhe: ca. 2,2 m
Menge: 6,000 Wo

**1.9.3 Chemie-Toilette unterhalten für jede weitere Woche**
*** Bedarfsposition mit GB
Chemie-Toilette unterhalten für jede weitere Woche
wöchentliche Hochdruckreinigung und
Entsorgung der Fäkalien sowie ausreichende Bestückung
mit Toilettenpapier.
Menge: 1,000 Wo

**1.9.4 Heizkreis Warmwasserbereitung steuer- und leistungsseitig**
Heizkreis Warmwasserbereitung einschl.
Zirkulationspumpe und Warmwasserbereiter
steuer- und leistungsseitig (Spannungsversorgung) außer
Betrieb nehmen,
und nach allen Leitungsumschlüssen wieder in Betrieb
nehmen.
Menge: 1,000 psch

**1.9.5 Mehrmaliges abschnittsweises Spülen, Füllen und**
Mehrmaliges abschnittsweises Spülen, Füllen und
Dichtheitsprüfung aller Anlageteile gem. DIN 1988
Durchführung der Druckprüfung mit Vor- und Hauptprüfung
der Rohrleitungen für Trinkwasser entsprechend DIN
1988.
Rohrleitungen aus nichtrostendem Stahl, bis DN 65, für
Kalt- und Warmwasser
Menge: 30,000 St

**1.9.6 Entnahme und Auswertung von Trinkwasserproben nach Beendigung der Installationsarbeiten**
Wasseranalyse erstellen, zur Bestimmung der
Wasserqualität nach Trinkwasserverordnung, durch
akkreditiertes Prüflabor, einschl. Probenahme - und
behälter, Untersuchung auf Koloniezahl bei 22°C und
36°C, coliforme Keime, Enterokokken, Escherichia coli
Probeentnahmestellen:
1x am Gebäudeeintritt TWK
1x am Strangventil Nr. 10 TWK

Einschl. Kosten für An- und Abfahrt, Auswertung und
Bescheide.
Menge: 2,000 St

**1.9.7 Herstellen des Potentialausgleichs für die installierten Kellerverteilungsleitungen (TW, TWW und TWZ)**
Herstellen des Potentialausgleichs für die
installierten Kellerverteilungsleitungen (TW, TWW und
TWZ)
an vorhandene Schiene
Menge: 1,000 psch

**1.9.8 Wiederherstellung der Kellerdeckendämmung**
Wiederherstellung der Kellerdeckendämmung im Bereich
der zurückgebauten Strang- und Verteilungsleitungen
sowie Festpunkten (Fläche bis ca. 0,3 m²), mit
Poysterolplatten auskleiden und verspachteln
Menge: 10,000 St

**1.9.9 Anfertigen von Revisionsunterlagen**
Revisionsdokumentation sind in der nachstehenden
Qualität mit
Fertigstellung der Baumaßnahme 1-facher Ausfertigung
und in Aktenordner
geheftet an die Bauleitung zu übergeben.
Die Unterlagen müssen neben den in der VOB Teil C DIN
18379
aufgeführten Unterlagen weiterhin enthalten:
- Inhaltsverzeichnis,
- Anlagenbeschreibungen (Bestandteile, Aufbau und
Funktion),
- Bedienungsanweisungen (Inbetriebnahme, Betrieb,
Außerbetriebnahme,
  mögliche Störungen und deren Beseitigung)
- Angaben zur wiederkehrenden Prüfung
- Nachunternehmerliste
- Herstellernachweise für alle eingebauten Anlagenteile
- Mess- und Einstellprotokolle
- Anlageschema
- Abnahmebescheinigungen
- Konformitätserklärungen
- Alle Zeichnungen, wie Grundrisse, Schemata usw.
  als Papierzeichnung/Plotterausdruck, farbig, gefaltet
DIN A4
Menge: 1,000 St

**1.9.10 Revisionsdokumentation auf Datenträger im pdf-Format / CAD-Format**
Revisionsdokumentation auf Datenträger im pdf-Format
sowie alle
Zeichnungen, wie Grundrisse, Schemata usw. als
Revisionsunterlage in
CAD-Programmen erstellt zur Weiterbearbeitung auf
CAD-System,
Datenträger CD oder DVD
in 1-facher Ausfertigung und an die Bauleitung zu
übergeben
Menge: 1,000 St

**1.9.11 Facharbeiter/-in sämtliche Kosten/Zuschläge**
Bei Ausführung von Leistungen im Stundenlohn, welche
nur auf Anordnung oder mit Zustimmung des Auftraggebers
auszuführen sind, werden nachstehend angebotene

V e r e c h n u n g s s ä t z e

gegen Nachweis vergütet.

Anzubieten sind für die jeweilige Arbeitskraft
Verechnungssätze, in denen unaufgegliedert
- Lohn - und lohngebundene Kosten
- betriebliche Gemeinkosten
- Baustellengemeinkosten (einschl. Fahrkosten zur
Baustelle)

Zuschläge für Überstunden (Mehrarbeit, Nacht-, Sonn-
und Feiertagsarbeit) sind nicht einzubeziehen, sondern
gesondert nachzuweisen.

Facharbeiterstunden
Menge: 50,000 h

USt %: 19,00
